# 1215_BibStern
Angebotsaufforderung (GAEB DA XML 3.2, DA83)
Projekt: Projekt
Währung: EUR
Erstellt mit: AVAnce XML [25.01], 01.04.2026

## 138 VE21 Beschilderung

### Hauptabschnitt 01 Inhaltsverzeichnis

*Hinweis: Inhaltsverzeichnis*
01.  Inhaltsverzeichnis
02.  Vorbemerkungen/ Vertragstexte
03.  Material und Farbe
04.  Ausführungshinweise allgemein
05.Leistungsbeschreibung

### Hauptabschnitt 02 Vorbemerkungen/ Vertragstexte

*Hinweis: Baubeschreibung*
Baubeschreibung:

Bei dem Baugelände handelt es sich um ein innerstädtisches Grundstück am südlichen Rand des Johannes-Kepler-Platzes in Potsdam. Das Gebäude der Stadtbibliothek wurde Anfang der 1980er Jahre errichtet und gehört zu den stadtbildprägenden Gebäuden des Stadtteils. Das Gebäude wurde bis zur jetzt anstehenden Sanierung dem Namen entsprechend als Stadtteilbibliothek genutzt.
Es handelt sich um eine eingeschossige Stützen Riegelkonstruktion aus Stahlbeton- und Leichtbetonelementen. Die Dachkonstruktion besteht in zeittypischen Bauweise aus einem HP-Schalen-Dach. Gegenstand der Baumaßnahme ist die geplante Sanierung und Weiterentwicklung der Stadtteilbibliothek Am Stern. Das Bauvorhaben stellt ein zentrales Vorhaben der Landeshauptstadt Potsdam am Standort Johannes-Kepler-Platz dar und ist essenziell für die nachhaltige Sicherung dieser wichtigen Bildungs- und Kultureinrichtung. Das Projekt stärkt durch die Herstellung uneingeschränkter Barrierefreiheit sowie die Verbesserung der Nutzungs- und Aufenthaltsqualität insbesondere für vulnerable Gruppen die Zugänglichkeit und Nutzbarkeit für alle Menschen. Dadurch wird die Einrichtung als Ort des Zusammenkommens und der sozialen Integration weiterentwickelt und zukunftsfähig gestaltet. Das Projekt wird u.a. durch das Bundesprogramm zur Sanierung kommunaler Einrichtungen in den Bereichen Sport, Jugend und Kultur sowie durch die Städtebauförderung von Bund und Land "Sozialer Zusammenhalt" finanziert. Die Fertigstellung der Baumaßnahme hat bis Ende 2026 zu erfolgen.

Ein zentraler Bestandteil der geförderten Baumaßnahme ist die Errichtung eines
Gebäudeanbaus in Richtung Johannes-Kepler-Platz, der eine Erweiterung der Nutzungsflächen sowie eine erhöhte Aufenthaltsqualität ermöglicht. Neben dem Anbau sind die energetische Ertüchtigung sowie weitere Sanierungsmaßnahmen essenzielle Bestandteile des Fördermittelbescheides zur Baumaßnahme. Die energetische Sanierung, Umgestaltung und Weiterentwicklung der Bibliothek ist Teil der geplanten Transformation des Johannes-Kepler-Platzes zu einem Bereich mit erhöhter Aufenthaltsqualität und weiteren Klimaanpassungsmaßnahmen.

Folgende konkrete Maßnahmen sind u.a. vorgesehen:

Gebäudeumbau- und -sanierung und Innenausbau:
Ertüchtigung der Gebäudehülle sowie Erneuerung der technischen Anlagen, unter Verwendung regenerativer Energien. Erreichung Effizienzgebäude-Stufe 55
Umbau der Innen- zu einer Außenentwässerung als Anpassung der Regenentwässerung an Starkregenereignisse
Errichtung eines Gebäudeanbaus in Richtung Johannes-Kepler-Platz
Energetische Sanierung der Gebäudehülle und Klimaresilienz
Barrierefreier Zugang zu allen Nutzungsbereichen durch geeignete bauliche Maßnahmen.
Zukunftsfähige nutzungsspezifische Renovierung der Bibliothek zur Stärkung der Attraktivität der Einrichtung sowie zur Erhöhung der Nutzungs- und Aufenthaltsqualität.
Ertüchtigung des Wärmedämmverbundsystems (WDVS), Anbau einer nachhaltigen Keramik-Vorhangfassade
Dämmung der Bodenplatte
Verbesserung des sommerlichen Wärmeschutzes

Die Baustelle wird über eine östlich herzurichtende Zufahrt von der Newtonstraße abgewickelt. Durch die angrenzende Fußgängerzone und die beengten Verhältnisse ist das Befahren mit größeren Baufahrzeuge nur unter erschwerten Bedingungen möglich (s. Baustelleneinrichtungsplan).
Die Baustelleneinrichtung muss auf dem angrenzenden Flurstück 1190 realisiert werden. Aufgrund der stadtzentralen Lage und hoher Personenfluktuation sind staub- und erschütterungsarme Maßnahmen vorzusehen.

Die Vergabeunterlagen wurden mit der gebotenen Sorgfalt erstellt. Etwaige Unklarheiten, Widersprüche sowie Bedenken oder Einwände sind vom Bieter vor Angebotsabgabe über das E-Vergabe-Portal zur Klärung anzuzeigen.
Mit Angebotsabgabe bestätigt der Bieter, die Vergabeunterlagen sorgfältig geprüft und die ohne besonderen Aufwand erkennbaren örtlichen Gegebenheiten in seiner Kalkulation berücksichtigt zu haben. Nicht erkennbare, unvorhersehbare oder vom Auftraggeber veranlasste Umstände bleiben davon unberührt.

*Hinweis: Bauleistung dieses Leistungsverzeichnisses*
Bauleistungen dieses Leistungsverzeichnisses

Das Leistungsverzeichnis:
Erstellung von

*Hinweis: Bauabschnitte*
Bauabschnitte

Die angegebene Ausführungsfrist in den Vertragsbedingungen bedeutet die Leistungszeit auf der Baustelle. Aufgrund von Abhängigkeiten zu anderen Gewerken kann eine abschnittsweise Ausführung der Arbeiten notwendig werden. Derartige Arbeitsunterbrechungen sind mit in die EPs einzukalkulieren.

*Hinweis: Abkürzungsverzeichnis*
Abkürzungsverzeichnis

Es werden folgende Abkürzungen im Leistungsverzeichnis verwendet:

AG: Auftraggeber
AN: Auftragnehmer
HLS: (Fachplaner) Heizung/ Lüftung/ Sanitär
Elt.: (Fachplaner) Elektro
HPL: High Pressure Laminate Verbundwerkstoff
MDF: mitteldichte Faserplatte
ESG: Einscheiben-Sicherheitsglas
VSG: Verbund-Sicherheitsglas
DD-Lack: Polyurethanlack
ABS-Kanten: Acrylnitril-Butadien-Styrol Kantenschutz

*Hinweis: Anlagenverzeichnis*
Anlagenverzeichnis

Terminplan
Anforderungen nachhaltige Materialgewinnung
Anlage Bauweise, Baustoffe und Konstruktion
Anlage 1 BNB_BN/UN 1.1.6
Anlage 2 BNB_BN/UN 1.1.6
Objektbezogener Lageplan
Übersichtsgrundriss
Übersichtsgrundriss - Beschilderung
Ausführungspläne 01 bis 16 - Beschilderungenentsprechend beiliegender Planliste

*Hinweis: Ergänzende Besondere Vertragsbedingungen*
Ergänzende Besondere Vertragsbedingungen

Grundlage des Vertragsverhältnisses ist die VOB Teil B und Teil C in der jeweils gültigen beim Vertragsabschluss eingeführten Fassung.
Für Vorbereitung und Ausführung der Leistungen gelten neben den Regelungen der DIN 18299 - ATV "Allgemeine Regelungen für Bauarbeiten jeder Art" sowie alle einschlägigen ATV-Normen der VOB/C (DIN 18300 ff.), die für das jeweilige Gewerk relevant sind.

Bei Unstimmigkeiten gilt in folgender Reihenfolge:
1. zuerst das geprüfte Angebot und dessen gültigen Preise
2. dieses Leistungsverzeichnis mit den Langtexten und Positionen
3. beigefügte Pläne und Zeichnungen
4. die letzgültige Fassung der VOB/B+C
5. weitere Gesetze (BGB BbgBo, allgemeine technische Baubestimmungen, etc.)
6. einschlägige DIN-Normen, allgemeine anerkannte Regeln der Technik, etc.

Ergänzend gilt folgendes:
Für die Durchführung der Arbeiten ist eine verantwortliche Person zu benennen, die über eine ausreichende Qualifikation verfügt und während der gesamten Bauzeit die Arbeiten leitet und anwesend ist. Die verantwortliche Person muss fachliche Probleme erkennen können und fließend Deutsch sprechen.

Zur Abstimmung und zur Koordination der Arbeiten der einzelnen Firmen werden wöchentliche Baubesprechungen durchgeführt. Die Teilnahme eines verantwortlichen, entscheidungsbefugten Vertreters des AN ist Teil der Koordinierungspflicht.

*Hinweis: Grundsätzliche, technische und allgemeine Hinweise*
Grundsätzliche, technische und allgemeine Hinweise

1. LV-Aufbau, Vergabeunterlagen und Mengengrundlagen

Die Ausschreibung ist raumbezogen bzw. produktspezifisch aufgebaut.

Es sind alle Positionen wie angegeben anzubieten. Bei Abgabe nur eines Komplettpreises kann das gesamte Angebot nicht gewertet werden.

Mit Abgabe des Angebots bestätigt der Bieter:
die Vergabeunterlagen vollständig erhalten und auf Vollständigkeit geprüft und etwaige fehlende Unterlagen vor Angebotsabgabe über das Vergabeportal angezeigt zu haben
die Vergabeunterlagen sorgfältig geprüft und Unklarheiten oder Widersprüche vor Angebotsabgabe über die Bieterkommunikation adressiert zu haben,
nach seinem derzeitigen Kenntnisstand keine über das Leistungsverzeichnis hinausgehende Fertigungs- oder Montageleistungen zu erkennen, soweit diese ohne besonderen Aufwand feststellbar sind.
baustellen- und kalkulationsrelevante Randbedingungen, wie sie bei üblicher fachlicher Sorgfalt ohne vertiefte Untersuchungen ersichtlich sind, in der Kalkulation berücksichtigt zu haben.
zum Zeitpunkt der Angebotsabgabe keine aus den Unterlagen hervortretenden Bedenken gegen die vorgesehene Art der Ausführung zu haben. Die Hinweispflicht nach § 4 Abs. 3 VOB/B bleibt unberührt.

Jegliche Massen- bzw. Mengenermittlung während der Bauausführung sind anhand aktueller Pläne und vom AN selbstständig durchzuführen, da die tatsächlichen Massen bzw. Mengen gegenüber den LV-Massen bzw. Mengen planungsbedingten, geringfügigen Schwankungen unterliegen. Vom AN ist vor Ausführung eigenverantwortlich und eigenständig ein Feinaufmaß am Bau zu nehmen! Ansprüche nach VOB/B §2 bleiben davon unberührt.

Bei den gesamten Arbeiten sind Mengenüberschreitungen in den einzelnen LV-Positionen größer als 5% zum Leistungsverzeichnis unverzüglich dem Architekten/ der Bauleitung anzuzeigen. Diese Anzeigepflicht beschränkt keine Ansprüche aus der VOB/B.

2. Prüfzeugnisse und Richtlinien

Die für das Vorhaben maßgeblichen Normen und Herstellerrichtlinien sowie öffentlich-rechtlichen Anforderungen sind einzuhalten. Die Nachweise hierzu (z. B. Zertifikate zu Brandverhalten und mechanischer Beständigkeit) sind mit der Schlussdokumentation vorzulegen. Sofern einschlägig sind CE-Kennzeichnung und Leistungserklärung (DoP) nach BauPVO beizufügen.

Alle zur Anwendung kommenden Materialien müssen mind. B1 nach DIN 4102-1 bzw. B-s1,d0 nach EN 13501-1 erfüllen (kein Rauch, nicht brennend abtropfend).

Für die notwendigen Reinigungs-, Endbeschichtungs- und Entsorgungsarbeiten wird auf die gültigen Gesetze, örtlichen Verordnungen, Satzungen und Transportbestimmungen verwiesen. Diese sind bei den zuständigen Behörden zu erfragen. Behördliche Forderungen und Auflagen sind, soweit nicht besonders beschrieben, entsprechend zu berücksichtigen.

3. Sicherheit und Baustellensicherung

Der AN ist für die Einhaltung der Sicherheitsanforderungen verantwortlich, so dass ein Verunfallen von Passanten und Besuchern ausgeschlossen ist.

Eine sicherheitsrelevante Mindestbeleuchtung ist dabei sicherzustellen.

4. Abhängigkeiten

Anschlüsse für Baustrom und Bauwasser für die Erbringung der Leistung am Bauobjekt werden zur Verfügung gestellt. Leistungen für die Verteilung von Baustrom und Bauwasser an die Arbeitsplätze sowie die Arbeitsplatzbeleuchtung sind vom AN zu erbringen.

Die Feuerwehrzufahrt und die Feuerwehrstellfläche sind ständig freizuhalten.

5. Ordnung, Sauberkeit und Entsorgung

Werden Straßenbereiche durch den AN verschmutzt, müssen diese umgehend vom AN gereinigt werden. Bei Nichteinhaltung wird durch den AG die Reinigung zu Lasten des Verursachers beauftragt. Für alle zu entsorgenden Materialien sind generell die Deponiegebühren zu kalkulieren.

Der AN ist für die tägliche Reinigung der Baustelle im Rahmen seiner jeweiligen Leistungen verantwortlich. Der AN ist verantwortlich, den durch seine Arbeiten anfallenden Bauschutt sowie Abfall- und Verpackungsmaterial von der Arbeitsstelle und aus dem Gebäude zu beseitigen und zu entsorgen, inkl. Deponie. Die Baustelle ist nach Abschluss der Arbeiten durch den AN zu beräumen, angefallener Bauschutt und Restmaterialien sind zu entsorgen, eine gesonderte Vergütung erfolgt nicht.

Verursacht der AN Schäden an Einrichtungen oder sonstigen genutzten Baulichkeiten/ Gegenständen, so haftet er dafür. Bei Verschmutzungen hat er diese auf eigene Kosten zu beseitigen.

6. Materialanforderungen, Oberflächen, Lieferung und Logistik

Das zur Ausführung angelieferte Material hat den zur Bemusterung vorgelegten Mustern zu entsprechen. Angebotene Materialien müssen detailliert benannt werden. Alle verwendeten Materialien müssen PCP- und formaldehydfrei und nach dem heutigen Stand von Forschung und Technik baubiologisch einwandfrei und unbedenklich sein.

Alle Oberflächen und Kanten sind so auszuführen, dass das Eindringen von Feuchtigkeit verhindert wird. Oberflächen müssen desinfektionsmittel- und reinigungsmittelbeständig sein.

Die Anlieferung der Hilfsstoffe hat frei Baustelle zu erfolgen. Der Auftragnehmer hat das Abladen, die sachgemäße Lagerung sowie den Transport von der Lagerstelle zu den Verarbeitungsstellen als Nebenleistung zu organisieren und in die Einheitspreise mit einzukalkulieren.
Vor Ausführungsbeginn hat der Auftragnehmer mit dem Auftraggeber festzulegen, wo das zu verwendende Material auf der Baustelle gelagert werden kann, um gegenseitige Störungen der am Bau beteiligten Handwerker während der Bauausführung zu vermeiden.

7. Schutz bis zur Abnahme

Der Auftragnehmer hat den Schutz aller gelieferten Teile bis zur Endabnahme zu gewährleisten.
Dies beinhaltet auch die sach- und fachgerechte Zwischenlagerung von vormontierten Möbelteilen, um andere Gewerke nicht zu behindern bzw. keine Schäden an bereits fertiggestellten Bauteilen zu verursachen (z. B. Bodenbeläge, Wände etc.). Freistehende Schrankecken sind gegen Schäden während der Bauzeit zu sichern.

8. Bauablauf und Terminierung

Die Montage vor Ort muss dem Planer und der örtlichen Bauleitung zwei Wochen vor Beginn noch einmal schriftlich angezeigt werden. Der Bauherr behält sich vor, je nach Situation vor Ort den Einbautermin zu verschieben. Des Weiteren behält sich der Bauherr vor, nicht alle ausgeschriebenen Leistungen auf einmal, sondern einzelne Bereiche terminlich voneinander getrennt abzurufen.
Die Montage erfolgt nach Baufortschritt und Erfordernis des aktuellen Bauablaufplans.

9. Dokumentation

Mit der Schlussrechnung ist dem Auftraggeber vom Auftragnehmer eine Dokumentation in 1-facher Form zu übergeben, welche die Fachunternehmerklärung zu den eingesetzten Stoffen und Materialien, sowie die Zertifikate bezüglich Brandverhalten und mechanische Beständigkeit enthält. Außerdem sind Bedienungsanleitungen zu allen Einbaugeräten mit ausgefüllten Garantieurkunden und entsprechenden Servicenummern beizulegen.
Hier sind auch die eingesetzten Materialien für eventuelle Nachbestellungen des Auftraggebers zu dokumentieren, sowie Reinigungs- und Pflegeanleitungen beizufügen.

### Hauptabschnitt 03 Material und Farbe

*Hinweis: Farbe und Material*
Für sämtliche Bereiche liegt ein im Vorfeld erarbeitetes Farb- und Materialkonzept vor. Zur Gewährleistung eines einheitlichen Erscheinungsbildes sind die darin festgelegten Farben und Materialien bei der Ausführung verbindlich einzuhalten.

Bei der Abgabe des Angebots sind Farbmuster zu den angebotenen Materialien und Oberflächen beizulegen, bzw. spätestens mit Erstellung der Werkstattzeichnungen im Original noch einmal zu bemustern.

Die genauen Farb- und Materialbezeichnungen sind in den einzelnen
Positionen bzw. den zugehörigen Anlageblättern angegeben und sollen in Qualität und Farbnuance möglichst genau abgestimmt sein.

Bei Widersprüchen ist vor Angebotsabgabe über das E-Vergabe-Portal Rücksprache zu nehmen.

### Hauptabschnitt 04 Ausführungshinweise allgemein

*Hinweis: Allgemein*
Alle notwendigen Bearbeitungen der Bildmotivvorlagen zur weiteren Verarbeitung sind mit einzukalkulieren!

Zur Ausschreibung erhalten Sie Ausführungsplanungen entsprechend beiliegender Planliste.

Es sind vor Ausführung Werkstattzeichnungen als PDF-Dateien herzustellen und vorab mit dem Architekten/ Bauherren abzustimmen.

Nachweise der Schadstofffreiheit für alle verwendeten Materialien und Hilfsmittel wie folgt (siehe auch Anlage 1 BNB_BN/UN 1.1.6):

Holz und Holzwerkstoffe gemäß RAL-UZ 76 oder gleichwertig hinsichtlich der Anforderungen zu gefährlichen Stoffen und SVHC, Bioziden, sowie VOC und Formaldehyd.
Oberflächenbeschichtungen (Lacke/ Öle) gemäß RAL-UZ 12a, sowie Einhaltung AgBB-Schema und TVOC = 250 µg/m³ nach 28 Tagen und GISCODE Ö10 oder gleichwertig hinsichtlich der Anforderungen zu gefährlichen Stoffen und SVHC, sowie Schwermetalle (Blei, Cadmium. Chrom-VI)
Kleb- und Dichtstoffe ohne amin- oder oximvernetzenden Silikone gemäß RAL-UZ 123, oder EMICODE EC1/EC1 plus, Chlorparaffine < 0,1% (siehe Anlage 2, A), für PU-Klebstoffe gilt zusätzlich TCEP < 0,1% (siehe Anlage 2, C) oder gleichwertig hinsichtlich der Anforderungen zu gefährlichen Stoffen und SVHC, sowie VOC und Biozide.
Holzschutzmittel mit reproduktionstoxischen Borverbindungen < 0,1% (siehe Anlage 2, F) oder gleichwertig hinsichtlich gefährlicher Stoffe und SVHC, sowie gefährliche Einzelstoffe.
Kunststoffteile/ PVC-Anteile ohne Cadmium- und Bleistabilisatoren, für Weich-PVC gilt: reproduktionstoxische Phthalat-Weichmacher < 0,1% (siehe Anlage 2, E) oder gleichwertig hinsichtlich der Anforderungen zu gefährlichen Stoffen und SVHC, sowie Schwermetalle (Blei, Cadmium, Zinn) und gefährliche Einzelstoffe.
Verlegewerkstoffe gemäß RAL-UZ 113 oder gleichwertig hinsichtlich der Anforderungen zu gefährlichen Stoffen und SVHC, sowie VOC und Biozide.

*Hinweis: Anforderungen nachhaltige Materialgewinnung*
Anforderungen nachhaltige Materialgewinnung

Da die Sanierungsmaßnahme gefördert wird, sind Nachweise für das Nachhaltige Bauen vorzulegen.

Dabei müssen mindestens 70% der verbauten Hölzer, Holzprodukte und/ oder Holzwerkstoffe nachweislich aus nachhaltiger Forstwirtschaft stammen.

Entsprechende Zertifikate sind lt. folgendem Leistungsbeschrieb vorzulegen!

*Hinweis: Schadstoffe und Schadstofffreimessung*
Schadstofffreie Materialwahl

Für Innenräume ist das Qualitätsniveau 5 gem. BNB_BN/UN 1.1.6 (Anlage 1) gefordert, für die Außenbauteile gilt als Mindestanforderung das Qualitätsniveau 2.

Zuzüglich den Forderungen:
Frei von Konservierungsmitteln (insbesondere Formaldehyd, Formaldehyddepoststoffe, Methyl und Chlormethylisothiazolinone (MIT und CIT)
Frei von Lösungsmitteln

Insbesondere die folgenden Substanzen sind bei allen Bau- und Hilfsstoffen, Einrichtungsgegenständen, Reinigungs- und Betriebsmitteln strikt grenzwertrelevant:
Substanzen gem. Anlage 2 BNB_BN/UN 1.1.6
Flüchtige organische Verbindungen (VOC)
Schwer flüchtige organische Verbindungen (SVHC), insbesondere PCB, PAK u.a.
Formaldehyd und Formaldehyddepoststoffe
Biozide
Schwermetalle
Halogenierte Kälte- und Treibmittel

Schadstofffreimessung

Schadstoffmessung der Räume nach deren Fertigstellung, sowohl vor als auch nach der losen Möblierung.
Mit Fertigstellung wird gemäß den Empfehlungen des Bewertungssystems Nachhaltiges Bauen (BNB) der Zeitpunkt definiert, ab dem alle Gewerke (inklusive Haustechnik), die Einfluss auf die Raumqualität nehmen können, beendet sind.
Es gelten die zum Zeitpunkt der Messung aktuellen Grenzwertvorgaben des Umweltbundesamtes (UBA).

Siehe dazu auch die folgenden Anlagen:

Anlage Bauweise, Baustoffe und Konstruktion
Anlage 1 BNB_BN/UN 1.1.6
Anlage 2 BNB_BN/UN 1.1.6

Entsprechende Zertifikate sind lt. folgendem Leistungsbeschrieb vorzulegen!

### Hauptabschnitt 05 Leistungsbeschreibung

#### Abschnitt 05.01

**05.01.0001 Nachweisführung und Dokumentation nachhaltige Forstwirtschaft**
Nachweisführung und Dokumentation, dass mindestens 70% der verbauten Hölzer, Holzprodukte und/ oder Holzwerkstoffe nachweislich aus nachhaltiger Forstwirtschaft stammen:

Folgender Nachweis ist zu erbringen: Hölzer, Holzprodukte und/ oder Holzwerkstoffe stammen aus nachhaltiger Forstwirtschaft, wenn durch Vorlage eines Zertifikates die geregelte, nachhaltige Bewirtschaftung des Herkunftsortes nachgwiesen wird.

Folgende Zertifikate werden für eine Nachweisführung anerkannt:
PEFC (Programme for the Endorsment of Forest Certification Schemes)
FSC (Forest Stewardship Council)
Sofern Holzwerkstoffe nur teilweise einen Holzanteil aus nachhaltiger Waldbewirtschaftung aufweisen, ist das entsprechende anteilige Volumen anzusetzten (bspw. 70% bei "FSC-Mix")

Dokumentation wie folgt:
Auflistung aller verwendeter Holzprodukte oder holzbasierenden Materialien inkl. Angaben über den prozentualen Anteil am Gesamtvolumen oder an der Gesamtmasse und das vorhandene Zertifikat. Für die Bestimmung der absoluten Holzmenge ist die Bezugsgröße auf Masse oder Volumen zu vereinheitlichen.
Vorlage PEFC-Zertifikate (Programme for the Endorsment of Forest Certification Schemes) (siehe ergänzende Bewertungsgrundlagen)
FSC-Zertifikate (Forest Stewardship Council) (siehe ergänzende Bewertungsgrundlagen)
ggf. vergleichbare Zertifikate oder Einzelnachweise, die bestätigen, dass die für das jeweilige Herkunftsland geltenden Kriterien des PEFC oder FSC erfüllt werden (siehe ergänzende Bewertungsgrundlagen)
Vorlage Lieferscheine der zertifizierten Hölzer bzw. Holzwerkstoffe
siehe dazu Anlage Merkblatt Bauweise, Baustoffe und Konstrutkion des Kommunalen Immobilienservice der Stadt Potsdam (KIS)
Menge: 1,000 psch

**05.01.0002 Nachweisführung und Dokumentation Schadstofffreiheit**
Produktdokumentation und Deklaration von SVHC und Bioziden für alle Materialien und Hilfsstoffe der folgenden Bauproduktgruppen:

Bodenbeläge, Wandbeläge/ Bauplatten und Konstruktionsholz für den Innenbereich, Oberflächenbeschichtungen auf überwiegend nicht mineralischen Oberflächen, Kleb- und Dichtstoffe, Verlegewerkstoffe, Holzschutzmittel, PVC-Produkte

Mindestens nachfolgend aufgeführte Dokumente und Deklarationen sind für diese vorzulegen:

Produktdatenblatt (PDB)/ Technisches Merkblatt (TM) und Leistungserklärung (LE) mit Herstellername und Produktbezeichnung
Sicherheitsdatenblatt (SDB) für "Stoffe" oder "Gemische" im Sinne der europäischen Chemikalienverordnung REACH ((EG) Nr. 1906/ 2006) oder wenn der Hersteller ein Sicherheitsdatenblatt zur Verfügung stellt.
Deklaration aller Inhaltsstoffe, die nach der Chemikalienverordnung als besonders besorgniserregend (SVHC) eingestuft und in die gemäß REACH Artikel 59 Absatz 1 erstellte Liste (sogenannte "Kandidatenliste") aufgenommen wurden, ab 0,1 Gewichtsprozent pro Einzelstoff im Produkt (entfällt für Produkte mit Umweltzeichen oder Gütesiegel wie z.B. Blauer Engel DE-UZ oder EMICODE, die SVHC ausschließen)
geeignete Nachweisdokumente für Produkte, die gemäß Leistungsbeschreibung kein SVHC als Inhaltsstoffe enthalten dürfen
Deklaration aller Inhaltsstoffe, die nach Biozid-Produkte-Verordnung 528/ 2012/ EU als Biozidprodukte oder biozide Werkstoffe einzustufen sind, mit Angabe von Konzentration und Wirkstoffen (entfällt für Produkte mit Umweltzeichen oder Gütesiegel wie z.B. Blauer Engel De-UZ, die Biozide ausschließen)
geeignete Nachweisdokumente für Produkte, die gemäß Leistungsbeschreibung keine Biozide als Inhaltsstoffe enthalten dürfen
allgemeine bauaufsichtliche Zulassung (abZ), sofern diese baurechtlich für die Produktgruppe vorgeschrieben ist oder für das angebotene Produkt erteilt wurde
ETA oder Bewertung der Leistung in einer technischen Dokumentation unter Einschaltung einer entsprechend Art. 30 bzw. Art. 43 BauPVO qualifizierten Stelle (alternativ: ehemalige Dokumentationsunterlagen), sofern dieser Nachweis baurechtlich vorgeschrieben ist
Umweltzeichenzertifikate mit aktuellen Gültigkeitsdatum, sofern diese in der Leistungsbeschreibung als Nachweis gefordert sind oder für das angebotene Produkt erteilt wurden
weitere Dokumente, Prüfzeugnisse und Nachweise zu Inhaltsstoffen und Eigenschaften des Produktes auf der Baustelle und in eingebauten Zustand, auf Anforderung durch den Auftraggeber

Alle Dokumente sind gegliedert nach den LV-Bereichen und -Positionen zu nummerieren, zusammenzustellen und digital mit einem Inhaltsverzeichnis als einzelne pdf-Dateien einzureichen.

Für alle bewertungsrelevanten Produkte sind die Nachweise vor Bestellung/ Einbau einzureichen. Die Bestellung/ der Einbau darf erst nach schriftlicher Freigabe durch den AG/ Nachhaltigkeitskoordination/ Fachplaner erfolgen.
Jede Produktänderung/ Substitution ist vorab anzuzeigen und mit gleichwertigen Nachweisen zu belegen. Lieferung/ Einbau erfolgt ebenfalls erst nach erfolgter schriftlicher Freigabe.

Mitwirkung bei der Messung:
Terminabstimmung, Zutritt, Bereitstellung der Produktliste/ Nachweise, kurzfristige Auskunft zu eingesetzten Produkten, keine Behinderung der Probenahmen.

Es erfolgen mindestens zwei Schadstoffmessungen:
- Messung 1: vor Einbringung Lose Möbel und Dekorationen
- Messung 2: nach Einbringung der Losen Möbel und Dekorationen

Sofern nicht anders angegeben, ist die gesamte Dokumentation spätestens vorzulegen bis:

innerhalb von 3 Wochen nach Vergabe.
Menge: 1,000 psch

**05.01.0003 Wortwolke - Willkommen**
Wortwolke auf der Wand gegenüber der Haupteingangstür im Windfang anbringen.

Maße (BxH in cm):
ca. 203 x 75

bestehend aus:
- Einzelbuchstaben, mit Abstandshaltern nicht sichtbar auf der Wand entspr. beiliegenden Planunterlagen befestigt
- 8 mm MDF lackiert
- schwer entflammbar B1
- Wortlaut: "Willkommen" in 16 Sprachen, fünfzeilig aufgebracht
- Beschriftung: "Willkommen" mittig in deutsch; andere Sprachen, jeweils 1x rechts und links daneben, 6x darüber, 6x darunter
- Schriftart: Arial, fett
- Schrifthöhe: deutsch: ca. 15 cm, andere Sprachen: ca. 7 cm
- Schriftfarbe: deutsch: orange entspr. NCS S 2050 - Y50R, andere Sprachen: weiß entspr. RAL 9016 Verkehrsweiß

Material/ Farbe:
- Buchstaben MDF lackiert:

angebotenes
Fabrikat: ....................................................................................................................
(vom Bieter auszufüllen)

angebotene
Farbe orange: ...........................................................................................................
(vom Bieter auszufüllen)

angebotene
Farbe weiß: ...............................................................................................................
(vom Bieter auszufüllen)

inkl. aller notwendigen Nebenarbeiten, Herstellung, Lieferung und Montage
Menge: 1,000 St

**05.01.0004 Schriftzug - Bis bald ...**
Schriftzug auf der Wand oberhalb der Türrahmung Zugang zum Windfang innenraumseitig (Westeseite) anbringen.

Maße (BxH in cm):
ca. 238 x 35

bestehend aus:
- Einzelbuchstaben, mit Abstandshaltern nicht sichtbar auf der Wand entspr. beiliegenden Planunterlagen befestigt
- 8 mm MDF lackiert
- schwer entflammbar B1
- Wortlaut: "Bis bald ..."
- Schriftart: Arial, fett
- Schrifthöhe: ca. 35 cm
- Schriftfarbe: weiß entspr. RAL 9016 Verkehrsweiß

Material/ Farbe:
- Buchstaben MDF lackiert:

angebotenes
Fabrikat: ....................................................................................................................
(vom Bieter auszufüllen)

inkl. aller notwendigen Nebenarbeiten, Herstellung, Lieferung und Montage
Menge: 1,000 St

**05.01.0005 Beschilderungssystem Regale**
Maße (BxHxT in cm):
ca. 60 x 12 x 2

bestehend aus:
- 6 mm ESG, geätzt satiniert, mit polierten Kanten und gestoßenen Ecken, fest eingesteckt in zwei Edelstahl-Glasscheibenhalter mit Klemmgummies
- mindestens schwer entflammbar B1
- Montage auf Abdeckfachboden der Regalelemente entspr. beiliegenden Planunterlagen
- Beschriftung mit Folienbeschriftung entsprechend nachfolgender Position, teilweise werden Schilder beidseitig beklebt/ beschriftet
- Welche Schilder beidseitig beschriftet werden, ist den Planunterlagen zu entnehmen und innerhalb der Werkplanung mit dem Bauherrn und Innenarchitekten abzustimmen

Material/ Farbe:
- Edelstahl-Glasscheibenhalter:

angebotener
Hersteller: .................................................................................................................
(vom Bieter auszufüllen)

angebotenes
Fabrikat: ....................................................................................................................
(vom Bieter auszufüllen)

- Einscheiben-Sicherheitsglas (ESG):

angebotener
Hersteller: .................................................................................................................
(vom Bieter auszufüllen)

angebotenes
Fabrikat: ....................................................................................................................
(vom Bieter auszufüllen)

inkl. aller notwendigen Nebenarbeiten, Herstellung, Lieferung und Montage
Menge: 30,000 St

**05.01.0006 Beschriftung Beschilderungssystem Regale**
Maße (BxH in cm):
ca. Wortlänge x 3
z.B.: "Märchen, Sagen & Gedichte" ca. 54 x 3

bestehend aus:
- als farbige Folienschrift in B1-Qualität direkt auf die Glasfläche des Beschilderungssystems der Regale entspr. beiliegender Planunterlagen zu applizieren
- Wortlaute: 24 Themengebiete, entspr. beiliegender Planunterlagen mittig auf Schild aufgebracht, folgende Themengebiete werden benötigt:
1. "Liebe", 4x
2. "Besondere Schicksale"
3. "Historisches", 3x
4. "Biografie", 2x
5. "Sachbücher", 2x
6. "Sprachen 10-12"
7. "Märchen, Sagen & Gedichte"
8. "Geschichte"
9. "Musik & Kunst"
10. "Jugend", 2x
11. "Schule, Job & Wirtschaft"
12. "Technik & Digitales"
13. "Natur & Umwelt"
14. "Hörbücher"
15. "DVDs", 3x
16. "Körper & Seele", 2x
17. "Freizeit"
18. "Gesellschaft"
19. "Spiele"
20. "Elternbibliothek"
21. "Krimi"
22. "Fantasy"
23. "CD"
24. "Geschichten", 4x

- Schriftart: Arial, fett
- Schrifthöhe: ca. 3 cm
- Schriftfarbe: weiß entspr. RAL 9016 Verkehrsweiß oder schwarz entspr. RAL 9017 Verkehrsschwarz, Entscheidung erfolgt nach Bemusterung

Material/ Farbe:
- selbstklebende Folie, geeignet für das mehrfache direkte Aufbringen auf Glas
- seidenmatt, abwischbar, schlag- und kratzfest, desinfektionsmittelbeständig
- Lichtecht
- mindestens schwer entflammbar B1

angebotener
Hersteller: .................................................................................................................
(vom Bieter auszufüllen)

angebotenes
Fabrikat: ....................................................................................................................
(vom Bieter auszufüllen)

inkl. aller notwendigen Nebenarbeiten, Herstellung, Lieferung und Montage
Menge: 38,000 St

**05.01.0007 Bohrung Beschilderungssystem Regale**
Herstellung von Bohrungen in Abdeckfachböden der Regalelemente zur Aufnahme der Beschilderungssysteme.

Maße:
Durchmesser: ca. 5 mm
Achsabstand: ca. 51 cm

bestehend aus:
- zwei Bohrungen pro Schild in Abdeckfachboden der Regalelemente entspr. beilegender Planunterlagen
- Bohrungen sauber und ausrissfrei herstellen
- Abdeckfachböden HPL- beschichtet oder seidenmatt schlag- und kratzfest lackiertes Plattenmaterial, Plattenstärke in Absprache mit Gewerk Feste Einbauten
- Ausführung im eingebauten Zustand der Regalelemente

inkl. aller notwendigen Nebenarbeiten und Herstellung
Menge: 60,000 St

**05.01.0008 Bücherstütze**
Maße (BxHxT in cm):
ca. 13 x 17 x 12,5

bestehend aus:
- Winkelstütze mit Stopper und Vorderkante mit Beschriftungsfläche, aus lackierten Metall, geformt sodass sie mühelos unter Bücher gleitet
- Stopper ca. 13 x 2,5 cm
- Farbe: weiß entspr. RAL 9016 Verkehrsweiß

Material/ Farbe:
- Buchstütze:
z.B.: eurobib direct - Stopper Buchstütze in weiß oder gleichwertig

angebotener
Hersteller: .................................................................................................................
(vom Bieter auszufüllen)

angebotenes
Fabrikat: ....................................................................................................................
(vom Bieter auszufüllen)

inkl. aller notwendigen Nebenarbeiten, Lieferung und Montage
Menge: 350,000 St

**05.01.0009 Beschriftung Bücherstütze**
Maße (BxH in cm):
ca. Wortlänge x 1

bestehend aus:
- als farbige Folienschrift in B1-Qualität direkt auf Vorderkante der Bücherstütze entspr. beiliegender Planunterlagen zu applizieren
- Wortlaut: Die genauen Wortlaute sind noch seitens des Nutzers festzulegen.
- Schriftart: Arial, normal
- Schrifthöhe: ca. 1 cm
- Schriftfarbe: schwarz entspr. RAL 9017 Verkehrsschwarz

Material/ Farbe:
- selbstklebende Folie, geeignet für das direkte Aufbringen auf lackiertes Metall
- seidenmatt, abwischbar, schlag- und kratzfest, desinfektionsmittelbeständig
- Lichtecht
- mindestens schwer entflammbar B1

angebotener
Hersteller: .................................................................................................................
(vom Bieter auszufüllen)

angebotenes
Fabrikat: ....................................................................................................................
(vom Bieter auszufüllen)

inkl. aller notwendigen Nebenarbeiten, Herstellung, Lieferung und Montage
Menge: 350,000 St

**05.01.0010 Aufsteckschild**
Maße (BxHxT in cm):
ca. 21 x 15,8 x 2

bestehend aus:
- transparentes Acryschild mit reflexfreier Oberfläche zum aufstecken auf Schubladenfronten und Büchertrögen
- Einschieben von Kartoneinlagen in Format A5, liegend
- Farbe: transparent, klar

Material/ Farbe:
- Aufsteckschild:
z.B.: eurobib direct - hängende Informationstafel oder gleichwertig

angebotener
Hersteller: .................................................................................................................
(vom Bieter auszufüllen)

angebotenes
Fabrikat: ....................................................................................................................
(vom Bieter auszufüllen)

inkl. aller notwendigen Nebenarbeiten, Lieferung und Montage
Menge: 16,000 St

**05.01.0011 Regalstopper**
Regalstopper zur Unterteilung von Buchbeständen

Maße (BxHxT in cm):
ca. 30 x 10

bestehend aus:
- jeweils ein Alphabetsatz A-Z mit abgerundeten Ecken
- Beschriftung in Versalien auf Vorder- und Rückseite, 4 cm, schwarz
- Farbe: weiß

Material/ Farbe:
- Regalstopper:
z.B.: ekz - Regalstopper oder gleichwertig

angebotener
Hersteller: .................................................................................................................
(vom Bieter auszufüllen)

angebotenes
Fabrikat: ....................................................................................................................
(vom Bieter auszufüllen)

inkl. aller notwendigen Nebenarbeiten, Herstellung, Lieferung und Montage
Menge: 4,000 St

**05.01.0012 Folierung - Informationsdisplay**
Folierung des Fassadenfeldes neben dem Haupteingang auf der Nordseite, in welchem das Informationsdisplay installiert ist.

Maße (BxH in cm):
ca. 168 x 169

bestehend aus:
- vollflächige Folierung der Glasscheibe mit Aussparung für den Informationsbildschirm ca. 65", sodass Technik, Wandhalterung Bildschirm etc. nicht sichtbar sind, von innen geklebt

Material/ Farbe:
- selbstklebende Folie, geeignet für das direkte Aufbringen auf Glas
- seidenmatt, geätzte Optik, silbergrau
- abwischbar, schlag- und kratzfest, desinfektionsmittelbeständig
- Lichtecht
- mindestens schwer entflammbar B1

- Folie:
z.B.: Oracal 8510RA Etched Glass Film in silbergrau 090 oder gleichwertig

angebotener
Hersteller: .................................................................................................................
(vom Bieter auszufüllen)

angebotenes
Fabrikat: ....................................................................................................................
(vom Bieter auszufüllen)

inkl. aller notwendigen Nebenarbeiten, Herstellung, Lieferung und Montage
Menge: 2,840 m²

**05.01.0013 Folierung - SB-Service**
Folienschrift auf Wandpaneel oberhalb des Kassenautomats auf Westseite anbringen.

Maße (BxH in cm):
ca. 143 x 20

bestehend aus:
- als farbige Folienschrift in B1-Qualität direkt auf HPL-bescichtete Platte entspr. beiliegenden Planunterlagen zu applizieren.
- Wortlaut: "SB-Service"
- Schriftart: Arial, fett
- Schrifthöhe: ca. 20 cm
- Schriftfarbe: dunkelgrün entspr. NCS S 3030 - G30Y

Material/ Farbe:
- selbstklebende Folie, geeignet für das mehrfache direkte Aufbringen auf HPL-beschichtete Platte
- seidenmatt, abwischbar, schlag- und kratzfest, desinfektionsmittelbeständig
- Lichtecht
- mindestens schwer entflammbar B1

angebotenes
Fabrikat: ....................................................................................................................
(vom Bieter auszufüllen)

angebotene
Farbe: .......................................................................................................................
(vom Bieter auszufüllen)

inkl. aller notwendigen Nebenarbeiten, Herstellung, Lieferung und Montage
Menge: 1,000 St

**05.01.0014 Folierung - Romane A bis Z**
Folienschrift auf Wandpaneel oberhalb der Regalelemente auf Westseite anbringen.

Maße (BxH in cm):
ca. 202,5 x 20

bestehend aus:
- als farbige Folienschrift in B1-Qualität direkt auf HPL-beschichtete Platte oder Glasfläche entspr. beiliegenden Planunterlagen zu applizieren.
- Wortlaute: "Romane A bis Z"
- Schriftart: Arial, fett
- Schrifthöhe: ca. 20 cm
- Schriftfarbe: dunkelgrün entspr. NCS S 3030 - G30Y

Material/ Farbe:
- selbstklebende Folie, geeignet für das mehrfache direkte Aufbringen auf HPL-beschichtete Platte
- seidenmatt, abwischbar, schlag- und kratzfest, desinfektionsmittelbeständig
- Lichtecht
- mindestens schwer entflammbar B1

angebotenes
Fabrikat: ....................................................................................................................
(vom Bieter auszufüllen)

angebotene
Farbe: .......................................................................................................................
(vom Bieter auszufüllen)

inkl. aller notwendigen Nebenarbeiten, Herstellung, Lieferung und Montage
Menge: 1,000 St

**05.01.0015 Folierung - SternLab**
Folienschrift mittig im Oberlicht der Glas-Holz-Trennwand des Makerspaces anbringen.

Maße (BxH in cm):
ca. 117 x 20

bestehend aus:
- als farbige Folienschrift in B1-Qualität direkt auf Glasscheibe entspr. beiliegenden Planunterlagen dauerhaft zu applizieren.
- Wortlaut: "SternLab"
- Schriftart: Arial, fett
- Schrifthöhe: ca. 20 cm
- Schriftfarbe: weiß, entspr. RAL 9016 Verkehrsweiß

Material/ Farbe:
- selbstklebende Folie, geeignet für das direkte Aufbringen auf Glasfläche
- seidenmatt, abwischbar, schlag- und kratzfest, desinfektionsmittelbeständig
- Lichtecht
- mindestens schwer entflammbar B1

angebotenes
Fabrikat: ....................................................................................................................
(vom Bieter auszufüllen)

angebotene
Farbe: .......................................................................................................................
(vom Bieter auszufüllen)

inkl. aller notwendigen Nebenarbeiten, Herstellung, Lieferung und Montage
Menge: 1,000 St

**05.01.0016 Folierung - Service**
Folienschrift mittig im Oberlicht der Glas-Holz-Trennwand des Serviceplatzes anbringen.

Maße (BxH in cm):
ca. 97,5 x 20

bestehend aus:
- als farbige Folienschrift in B1-Qualität direkt auf Glasscheibe entspr. beiliegenden Planunterlagen dauerhaft zu applizieren.
- Wortlaut: "Service"
- Schriftart: Arial, fett
- Schrifthöhe: ca. 20 cm
- Schriftfarbe: weiß, entspr. RAL 9016 Verkehrsweiß

Material/ Farbe:
- selbstklebende Folie, geeignet für das direkte Aufbringen auf Glas
- seidenmatt, abwischbar, schlag- und kratzfest, desinfektionsmittelbeständig
- Lichtecht
- mindestens schwer entflammbar B1

angebotenes
Fabrikat: ....................................................................................................................
(vom Bieter auszufüllen)

angebotene
Farbe: .......................................................................................................................
(vom Bieter auszufüllen)

inkl. aller notwendigen Nebenarbeiten, Herstellung, Lieferung und Montage
Menge: 1,000 St

**05.01.0017 Folierung - Kinderwelt Ostseite**
Folienschrift auf Wandpaneel oder Glas oberhalb der Regalelemente auf Ostseite anbringen.

Maße (BxH in cm):
ca. 138 x 20

bestehend aus:
- als farbige Folienschrift in B1-Qualität direkt auf lackierte HPL-Platte oder Glasfläche entspr. beiliegenden Planunterlagen zu applizieren.
- Wortlaute: "Kinderwelt"
- Schriftart: Arial, fett
- Schrifthöhe: ca. 20 cm
- Schriftfarbe: weiß entspr. RAL 9016 Verkehrsweiß

Material/ Farbe:
- selbstklebende Folie, geeignet für das mehrfache direkte Aufbringen auf lackierte HPL-Platte oder Glasfläche
- seidenmatt, abwischbar, schlag- und kratzfest, desinfektionsmittelbeständig
- Lichtecht
- mindestens schwer entflammbar B1

angebotenes
Fabrikat: ....................................................................................................................
(vom Bieter auszufüllen)

angebotene
Farbe: .......................................................................................................................
(vom Bieter auszufüllen)

inkl. aller notwendigen Nebenarbeiten, Herstellung, Lieferung und Montage
Menge: 2,000 St

**05.01.0018 Folierung - 10-12 Jahre**
Folienschrift auf Wandpaneel oder Glas oberhalb der Regalelemente auf Ostseite anbringen.

Maße (BxH in cm):
ca. 81,5 x 10

bestehend aus:
- als farbige Folienschrift in B1-Qualität direkt auf lackierte HPL-Platte oder Glasfläche entspr. beiliegenden Planunterlagen zu applizieren.
- Wortlaute: "10-12 Jahre"
- Schriftart: Arial, fett
- Schrifthöhe: ca. 10 cm
- Schriftfarbe: weiß entspr. RAL 9016 Verkehrsweiß

Material/ Farbe:
- selbstklebende Folie, geeignet für das mehrfache direkte Aufbringen auf lackierte HPL-Platte oder Glasfläche
- seidenmatt, abwischbar, schlag- und kratzfest, desinfektionsmittelbeständig
- Lichtecht
- mindestens schwer entflammbar B1

angebotenes
Fabrikat: ....................................................................................................................
(vom Bieter auszufüllen)

angebotene
Farbe: .......................................................................................................................
(vom Bieter auszufüllen)

inkl. aller notwendigen Nebenarbeiten, Herstellung, Lieferung und Montage
Menge: 2,000 St

**05.01.0019 Folierung - Reisen**
Folienschrift auf Wandpaneel oberhalb der Regalelemente auf Westseite anbringen.

Maße (BxH in cm):
ca. 86 x 20

bestehend aus:
- als farbige Folienschrift in B1-Qualität direkt auf lackierte HPL-Platte entspr. beiliegenden Planunterlagen zu applizieren.
- Wortlaute: "Reisen"
- Schriftart: Arial, fett
- Schrifthöhe: ca. 20 cm
- Schriftfarbe: dunkelgrün entspr. NCS S 3030 - G30Y

Material/ Farbe:
- selbstklebende Folie, geeignet für das mehrfache direkte Aufbringen auf lackierte HPL-Platte
- seidenmatt, abwischbar, schlag- und kratzfest, desinfektionsmittelbeständig
- Lichtecht
- mindestens schwer entflammbar B1

angebotenes
Fabrikat: ....................................................................................................................
(vom Bieter auszufüllen)

angebotene
Farbe: .......................................................................................................................
(vom Bieter auszufüllen)

inkl. aller notwendigen Nebenarbeiten, Herstellung, Lieferung und Montage
Menge: 1,000 St

**05.01.0020 Folierung - Icons - behinderten WC/ Wickelraum**
Folierung auf das Wandpaneel an der Westseite oberhalb des Durchgangs zum behinderten WC/ Wickelraum anbringen.

Maße (BxH in cm):
ca. 48  x 20

bestehend aus:
- als farbige Folienmotive in B1-Qualität direkt auf HPL-beschichtet Platte entspr. beiliegenden Planunterlagen dauerhaft zu applizieren.
- Motive entspr. beiliegender Planunterlagen
- inkl. Erstellung der benötigten Druckvorlage, in Abstimmung Innenarchitekt
- Farbe: dunkelgrün, entspr. NCS S 3030 - G30Y

Material/ Farbe:
- selbstklebende Folie, geeignet für das direkte Aufbringen auf lackierte HPL-Platte
- seidenmatt, abwischbar, schlag- und kratzfest, desinfektionsmittelbeständig
- Lichtecht
- mindestens schwer entflammbar B1

angebotenes
Fabrikat: ....................................................................................................................
(vom Bieter auszufüllen)

angebotene
Farbe: .......................................................................................................................
(vom Bieter auszufüllen)

inkl. aller notwendigen Nebenarbeiten, Herstellung, Lieferung und Montage
Menge: 1,000 St

**05.01.0021 Folierung - Innentür - behinderten WC/ Wickelraum**
Folierung des behinderten WC-Türblattes auf der Westseite.

Maße (BxH in cm):
ca. 60 x 30

bestehend aus:
- als farbige Wort-Bild-Marke in B1-Qualität direkt auf Türblatt entspr. beiliegenden Planunterlagen dauerhaft zu applizieren.
- Motiv entspr. beiliegender Planunterlagen
- inkl. Erstellung der benötigten Druckvorlage, in Abstimmung Innenarchitekt
- Farbe: weiß, entspr. RAL 9016 Verkehrsweiß

Material/ Farbe:
- selbstklebende Folie, geeignet für das direkte Aufbringen auf Türflächen
- seidenmatt, abwischbar, schlag- und kratzfest, desinfektionsmittelbeständig
- Lichtecht
- mindestens schwer entflammbar B1

angebotenes
Fabrikat: ....................................................................................................................
(vom Bieter auszufüllen)

angebotene
Farbe: .......................................................................................................................
(vom Bieter auszufüllen)

inkl. aller notwendigen Nebenarbeiten, Herstellung, Lieferung und Montage
Menge: 1,000 St

**05.01.0022 Folierung - Icons - WC**
Folierung auf das Wandpaneel an der Ostseite oberhalb der WC-Tür anbringen.

Maße (BxH in cm):
ca. 22  x 20

bestehend aus:
- als farbige Folienmotive in B1-Qualität direkt auf lackierte HPL-Platte entspr. beiliegenden Planunterlagen dauerhaft zu applizieren.
- Motive entspr. beiliegender Planunterlagen
- inkl. Erstellung der benötigten Druckvorlage, in Abstimmung Innenarchitekt
- Farbe: weiß, entspr. RAL 9016 Verkehrsweiß

Material/ Farbe:
- selbstklebende Folie, geeignet für das direkte Aufbringen auf lackierte HPL-Platte
- seidenmatt, abwischbar, schlag- und kratzfest, desinfektionsmittelbeständig
- Lichtecht
- mindestens schwer entflammbar B1

angebotenes
Fabrikat: ....................................................................................................................
(vom Bieter auszufüllen)

angebotene
Farbe: .......................................................................................................................
(vom Bieter auszufüllen)

inkl. aller notwendigen Nebenarbeiten, Herstellung, Lieferung und Montage
Menge: 1,000 St

**05.01.0023 Folierung - Innentür - WC**
Folierung des WC-Türblattes auf der Ostseite.

Maße (BxH in cm):
Tür ca. 16 x 41

bestehend aus:
- als farbige Wort-Bild-Marke in B1-Qualität direkt Glasfläche der Tür entspr. beiliegenden Planunterlagen dauerhaft zu applizieren.
- Motiv entspr. beiliegender Planunterlagen
- inkl. Erstellung der benötigten Druckvorlage, in Abstimmung Innenarchitekt
- Farbe: weiß, entspr. RAL 9016 Verkehrsweiß

Material/ Farbe:
- selbstklebende Folie, geeignet für das direkte Aufbringen auf Glas
- seidenmatt, abwischbar, schlag- und kratzfest, desinfektionsmittelbeständig
- Lichtecht
- mindestens schwer entflammbar B1

angebotenes
Fabrikat: ....................................................................................................................
(vom Bieter auszufüllen)

angebotene
Farbe: .......................................................................................................................
(vom Bieter auszufüllen)

inkl. aller notwendigen Nebenarbeiten, Herstellung, Lieferung und Montage
Menge: 1,000 St

**05.01.0024 Folierung - Rückgabe**
Folienschrift auf Trennwand Garderobe und Trennwand Wintergarten zwischen Rückgaberegale anbringen.

Maße (BxH in cm):
Gesamt: ca. 92 x 15

bestehend aus:
- als farbige Folienschrift in B1-Qualität direkt auf HPL-beschichtete Platte entspr. beiliegenden Planunterlagen dauerhaft zu applizieren.
- Wortlaut: "Rückgabe", 1x horizontal, 1x vertikal
- Schriftart: Arial, normal
- Schrifthöhe: ca. 15 cm
- Schriftfarbe: dunkelgrün, entspr. NCS S 3030 - G30Y

Material/ Farbe:
- selbstklebende Folie, geeignet für das direkte Aufbringen auf HPL-Platte
- seidenmatt, abwischbar, schlag- und kratzfest, desinfektionsmittelbeständig
- Lichtecht
- mindestens schwer entflammbar B1

angebotenes
Fabrikat: ....................................................................................................................
(vom Bieter auszufüllen)

angebotene
Farbe: .......................................................................................................................
(vom Bieter auszufüllen)

inkl. aller notwendigen Nebenarbeiten, Herstellung, Lieferung und Montage
Menge: 2,000 St

**05.01.0025 Folierung - Info**
Folienschrift auf Seitenwand höhenverstellbaren Tisch (Info) im Eingangsbereich.

Maße (BxH in cm):
Gesamt: ca. 48,5 x 20

bestehend aus:
- als farbige Folienschrift in B1-Qualität direkt auf HPL-beschichtete Platte entspr. beiliegenden Planunterlagen dauerhaft zu applizieren.
- Wortlaut: "Info"
- Schriftart: Arial, fett
- Schrifthöhe: ca. 20 cm
- Schriftfarbe: weiß, entspr. RAL 9016 Verkehrsweiß

Material/ Farbe:
- selbstklebende Folie, geeignet für das direkte Aufbringen auf HPL-Platte
- seidenmatt, abwischbar, schlag- und kratzfest, desinfektionsmittelbeständig
- Lichtecht
- mindestens schwer entflammbar B1

angebotenes
Fabrikat: ....................................................................................................................
(vom Bieter auszufüllen)

angebotene
Farbe: .......................................................................................................................
(vom Bieter auszufüllen)

inkl. aller notwendigen Nebenarbeiten, Herstellung, Lieferung und Montage
Menge: 1,000 St

**05.01.0026 Folierung - Neuheiten**
Folienschrift auf Rückwand Bücherinsel anbringen.

Maße (BxH in cm):
ca. 92,5 x 15

bestehend aus:
- als farbige Folienschrift in B1-Qualität direkt auf lackierte HPL-Platte entspr. beiliegenden Planunterlagen dauerhaft zu applizieren.
- Wortlaut: "Neuheiten"
- Schriftart: Arial, normal
- Schrifthöhe: ca. 15 cm
- Schriftfarbe: weiß, entspr. RAL 9016 Verkehrsweiß

Material/ Farbe:
- selbstklebende Folie, geeignet für das direkte Aufbringen auf lackierte HPL-Platte
- seidenmatt, abwischbar, schlag- und kratzfest, desinfektionsmittelbeständig
- Lichtecht
- mindestens schwer entflammbar B1

angebotenes
Fabrikat: ....................................................................................................................
(vom Bieter auszufüllen)

angebotene
Farbe: .......................................................................................................................
(vom Bieter auszufüllen)

inkl. aller notwendigen Nebenarbeiten, Herstellung, Lieferung und Montage
Menge: 1,000 St

**05.01.0027 Folierung - Ausleihe**
Folienschrift auf Front- und Rückseite der Glasfläche oberhalb Selbstverbuchungsstation anbringen.

Maße (BxH in cm):
ca. 79,5 x 15

bestehend aus:
- als farbige Folienschrift in B1-Qualität direkt auf Glasfläche entspr. beiliegenden Planunterlagen dauerhaft zu applizieren.
- Wortlaut: "Ausleihe"
- Schriftart: Arial, normal
- Schrifthöhe: ca. 15 cm
- Schriftfarbe: weiß, entspr. RAL 9016 Verkehrsweiß

Material/ Farbe:
- selbstklebende Folie, geeignet für das direkte Aufbringen auf Glas
- seidenmatt, abwischbar, schlag- und kratzfest, desinfektionsmittelbeständig
- Lichtecht
- mindestens schwer entflammbar B1

angebotenes
Fabrikat: ....................................................................................................................
(vom Bieter auszufüllen)

angebotene
Farbe: .......................................................................................................................
(vom Bieter auszufüllen)

inkl. aller notwendigen Nebenarbeiten, Herstellung, Lieferung und Montage
Menge: 2,000 St

**05.01.0028 Folierung - Zeitschriften**
Folienschrift auf Seitenwand Zeitschriftenregal anbringen.

Maße (BxH in cm):
ca. 73,5 x 10

bestehend aus:
- als farbige Folienschrift in B1-Qualität direkt auf HPL-Platte entspr. beiliegenden Planunterlagen dauerhaft zu applizieren.
- Wortlaut: "Zeitschriften", vertikal
- Schriftart: Arial, normal
- Schrifthöhe: ca. 10 cm
- Schriftfarbe: weiß, entspr. RAL 9016 Verkehrsweiß

Material/ Farbe:
- selbstklebende Folie, geeignet für das direkte Aufbringen auf HPL-Platte
- seidenmatt, abwischbar, schlag- und kratzfest, desinfektionsmittelbeständig
- Lichtecht
- mindestens schwer entflammbar B1

angebotenes
Fabrikat: ....................................................................................................................
(vom Bieter auszufüllen)

angebotene
Farbe: .......................................................................................................................
(vom Bieter auszufüllen)

inkl. aller notwendigen Nebenarbeiten, Herstellung, Lieferung und Montage
Menge: 1,000 St

**05.01.0029 Folierung - Ausschilderung Rampe**
Folienschrift auf Regalseite neben Aufgang Rampe anbringen.

Maße (BxH in cm):
ca. 43 x 28,5

bestehend aus:
- Wort-Bild-Marke als farbige Folie in B1-Qualität direkt auf HPL-Platte nach Vorgabe dauerhaft zu applizieren. Festlegung der Lage vor Ort in Abstimmung Architekt.
- Wortlaut: "Rampe"
- Schriftart: Arial, normal
- Schrifthöhe: ca. 6 cm
- Motive entspr. beiliegender Planunterlagen
- inkl. Erstellung der benötigten Druckvorlage, in Abstimmung Architekt
- Farbe: weiß, entspr. RAL 9016 Verkehrsweiß

Material/ Farbe:
- selbstklebende Folie, geeignet für das direkte Aufbringen auf  HPL-Platte
- seidenmatt, abwischbar, schlag- und kratzfest, desinfektionsmittelbeständig
- Lichtecht
- mindestens schwer entflammbar B1

angebotenes
Fabrikat: ....................................................................................................................
(vom Bieter auszufüllen)

angebotene
Farbe: .......................................................................................................................
(vom Bieter auszufüllen)

inkl. aller notwendigen Nebenarbeiten, Herstellung, Lieferung und Montage
Menge: 2,000 St

**05.01.0030 Folierung - Kinderwelt Mittelkern**
Folienschrift oberhalb des Durchgangs zum Kinderbereich anbringen.

Maße (BxH in cm):
ca. 126,5 x 34

bestehend aus:
- als farbige Folienschrift in B1-Qualität direkt auf HPL-Platte entspr. beiliegenden Planunterlagen dauerhaft zu applizieren.
- Wortlaut: 1. Zeile: " Kinderwelt", 2. Zeile: "? 10-12 Jahre  0-9 Jahre ?"
- Schriftart: Arial, fett
- Schrifthöhe: Kinderwelt: ca. 15 cm, Altersangabe: ca. 6 cm
- Schriftfarbe: weiß, entspr. RAL 9016 Verkehrsweiß

Material/ Farbe:
- selbstklebende Folie, geeignet für das direkte Aufbringen auf HPL-Platte
- seidenmatt, abwischbar, schlag- und kratzfest, desinfektionsmittelbeständig
- Lichtecht
- mindestens schwer entflammbar B1

angebotenes
Fabrikat: ....................................................................................................................
(vom Bieter auszufüllen)

angebotene
Farbe: .......................................................................................................................
(vom Bieter auszufüllen)

inkl. aller notwendigen Nebenarbeiten, Herstellung, Lieferung und Montage
Menge: 1,000 St

**05.01.0031 Folierung - Kopierer/ Drucker**
Icon auf Stütze neben Kopieranlage anbringen.

Maße (BxH in cm):
ca. 32 x 20

bestehend aus:
- als farbiges Folienmotiv in B1-Qualität direkt auf gestrichene Stütze entspr. beiliegenden Planunterlagen dauerhaft zu applizieren.
- Motive entspr. beiliegender Planunterlagen
- inkl. Erstellung der benötigten Druckvorlage, in Abstimmung Innenarchitekt
- Farbe: dunkelgrün, entspr. NCS S 3030 - G30Y

Material/ Farbe:
- selbstklebende Folie, geeignet für das direkte Aufbringen auf gestrichene Stütze
- seidenmatt, abwischbar, schlag- und kratzfest, desinfektionsmittelbeständig
- Lichtecht
- mindestens schwer entflammbar B1

angebotenes
Fabrikat: ....................................................................................................................
(vom Bieter auszufüllen)

angebotene
Farbe: .......................................................................................................................
(vom Bieter auszufüllen)

inkl. aller notwendigen Nebenarbeiten, Herstellung, Lieferung und Montage
Menge: 1,000 St

**05.01.0032 Folierung - Comics**
Folienschrift auf Seitenwände Sitzelemente Leseflur anbringen.

Maße (BxH in cm):
ca. 60 x 10

bestehend aus:
- als farbige Folienschrift in B1-Qualität direkt auf HPL-Platte entspr. beiliegenden Planunterlagen dauerhaft zu applizieren.
- Wortlaut: "Comics"
- Schriftart: Arial, normal
- Schrifthöhe: ca. 10 cm
- Schriftfarbe: weiß, entspr. RAL 9016 Verkehrsweiß

Material/ Farbe:
- selbstklebende Folie, geeignet für das direkte Aufbringen auf HPL-Platte
- seidenmatt, abwischbar, schlag- und kratzfest, desinfektionsmittelbeständig
- Lichtecht
- mindestens schwer entflammbar B1

angebotenes
Fabrikat: ....................................................................................................................
(vom Bieter auszufüllen)

angebotene
Farbe: .......................................................................................................................
(vom Bieter auszufüllen)

inkl. aller notwendigen Nebenarbeiten, Herstellung, Lieferung und Montage
Menge: 1,000 St

**05.01.0033 Lizenzkosten - Moosmotiv**
Erwerb der Bildrechte für den geplanten Verwendungszweck.

Bildmotiv:
- Anbieter: Adobe Stock
- Designer: Maleo Photography
- Name: Vertical moos garden. Eco friendly green wall
- Artikelnr.: 806923227
- Link: https://stock.adobe.com/de/images/vertical-moss-garden-eco-friendly-green-wall/806923227

oder gleichwertig in Komposition und Farbgebung
Abbildungen sind dem Angebot mit beizulegen.

angebotener
Herstelller: .................................................................................................................
(vom Bieter auszufüllen)

angebotenes
Bildmotiv: ..................................................................................................................
(vom Bieter auszufüllen)
Menge: 1,000 psch

**05.01.0034 Folierung - Fassade Südseite**
Folierung der Fassadenfelder auf der Südseite.

Maße (BxH in cm):
5 St. Fassadenfelder jeweils: ca. 93,5 x 228

bestehend aus:
- vollflächige Folierung des Fassadenfeldes, von innen geklebt, entspr. beiliegenden Planunterlagen dauerhaft zu applizieren
- Fassadenfeld mit 5 innen liegenden Fachböden
- teilweise eine davorliegende Stütze

Bildmotiv:
- wie unter 05.01.0033 beschrieben

- Es sind mindestens 2 Durchläufe zur Bemusterung von Andrucken mit einzukalkulieren, um die entsprechende Farbigkeit im Zusammenhang mit dem restlichen Farb- und Materialkonzept abzustimmen. In Abstimmung Innenarchitekt

Material:
- selbstklebende Folie, seidenmatt
- abwischbar, schlag- und kratzfest, desinfektionsmittelbeständig
- Lichtecht
- mindestens schwer entflammbar B1

angebotener
Hersteller: .................................................................................................................
(vom Bieter auszufüllen)

angebotenes
Fabrikat: ....................................................................................................................
(vom Bieter auszufüllen)

inkl. aller notwendigen Nebenarbeiten, Herstellung, Lieferung und Montage
Menge: 10,660 m²

**05.01.0035 Folierung - Fassade Wintergarten Nordseite**
Folierung der Fassadenfelder auf der Nordseite im Wintergarten.

Maße (BxH in cm):
2 St. Fassadenfelder jeweils: ca. 93,5 x 228

bestehend aus:
- vollflächige Folierung des Fassadenfeldes, von innen geklebt, entspr. beiliegenden Planunterlagen dauerhaft zu applizieren

Bildmotiv:
- wie unter 05.01.0033 beschrieben

- Es sind mindestens 2 Durchläufe zur Bemusterung von Andrucken mit einzukalkulieren, um die entsprechende Farbigkeit im Zusammenhang mit dem restlichen Farb- und Materialkonzept abzustimmen. In Abstimmung Innenarchitekt

Material:
- selbstklebende Folie, seidenmatt
- abwischbar, schlag- und kratzfest, desinfektionsmittelbeständig
- Lichtecht
- mindestens schwer entflammbar B1

angebotener
Hersteller: .................................................................................................................
(vom Bieter auszufüllen)

angebotenes
Fabrikat: ....................................................................................................................
(vom Bieter auszufüllen)

inkl. aller notwendigen Nebenarbeiten, Herstellung, Lieferung und Montage
Menge: 4,260 m²

**05.01.0036 Folierung - Fassade Wintergarten Westseite**
Folierung der Fronttüren des Informationskastens auf der Nordseite im Wintergartenn.

Maße (BxH in cm):
ca. 168x 169

bestehend aus:
- vollflächige Folierung der Fronttüren des Informationskastens, entspr. beiliegenden Planunterlagen dauerhaft zu applizieren
- 2 Aussparungen für Lüftungsgitter
- 1 Aussparung für Schließzylinder

Bildmotiv:
- wie unter 05.01.0033 beschrieben

- Es sind mindestens 2 Durchläufe zur Bemusterung von Andrucken mit einzukalkulieren, um die entsprechende Farbigkeit im Zusammenhang mit dem restlichen Farb- und Materialkonzept abzustimmen. In Abstimmung Innenarchitekt

Material:
- selbstklebende Folie, seidenmatt
- abwischbar, schlag- und kratzfest, desinfektionsmittelbeständig
- Lichtecht
- mindestens schwer entflammbar B1

angebotener
Hersteller: .................................................................................................................
(vom Bieter auszufüllen)

angebotenes
Fabrikat: ....................................................................................................................
(vom Bieter auszufüllen)

inkl. aller notwendigen Nebenarbeiten, Herstellung, Lieferung und Montage
Menge: 2,840 m²
